# Projekte Schulhöfe
Angebotsaufforderung (GAEB DA 2000 1.2, DA83)
Projekt: Projekte
Währung: EUR
Erstellt mit: G&W CALIFORNIA PRO, CALIFORNIA PRO, 27.06.2024

## Allwetterplatz
Datum: 27.06.2024

*Hinweis: Baubeschreibung*
Baubeschreibung

1  Allgemeine Darstellung der Baumaßnahme
Die Stadt Sindelfingen plant, in der Grundschule Königsknoll auf eine Wiesenfläche ein Kleinspielfeld als Allwetterplatz herzustellen und die vorhandene Laufbahn einschließlich Unterbau zu erneuern. Der Schulhof befindet sich in Sindelfingen und ist über das öffentliche Straßennetz sowie die Pflegezufahrt gut erreichbar.

In einem ersten Schritt wird die Grasnarbe der rd. 1.400m² großen Rasenfläche abgetragen. Danach folgt der Bodenabtrag für den Allwetterplatz, der weitgehend wieder auf dem angrenzenden (alten und künftigen) Rasenspielfeld flächig wieder eingebaut werden soll. Nur nicht brauchbarer bzw. überschüssiger Boden wird entsorgt. Der vorhandene Ballfangzaun des bestehenden Rasenspielfeldes wird teilweise abgebrochen.

Das Niveau des künftigen Allwetterplatzes liegt rd. 10-25cm über dem jetzigen Wiesenniveau, um die Bodenbewegungen auf ein Mindestmaß zu reduzieren.

Nach Herstellung der Tragschichten aus Schottermaterial und Asphaltschicht wird die Kunststoffschicht aufgebracht. An den Stirnseiten des Ballspielfeldes werden 4m hohe Ballfangzäune hergestellt und an den Längsseiten beträgt die Zaunhöhe rd. 143cm. Die auf der Wiese ausgebauten Tore werden auf dem Allwetterplatz wieder eingebaut.

Für die Erneuerung der Laufbahn wird der Kunststoffbelag einschließlich der Tragschicht ausgebrochen und fachgerecht neu hergestellt.
2  Hinweise zur Baumaßnahme
2.1 Leitungen
Am Rande des Baufeldes bzw. angrenzend daran befinden sich zum Teil bestehende aber auch neue Entwässerungs- und Versorgungseinrichtungen. In einem Raster von etwa 10x10m wurden Drainagestränge verlegt. Sofern diese angetroffen werden, müssen diese aufgenommen  und wiederverlegt werden.
Der Auftragnehmer hat die Pflicht, sich vor Beginn der Bauarbeiten bei den zuständigen Stellen über das Vorhandensein und die aktuelle Lage von Leitungen, Kabeln, Absperrschiebern, Einläufen und Schächten aller Art zu erkundigen. Für Beschädigungen derselben, die auf sein Verschulden zurückzuführen sind, haftet der Auftragnehmer. Alle sichtbaren Schächte und Rinnen sind vermessen und im Lageplan dargestellt.

2.2 Beschreibung der örtlichen Verhältnisse
Das Baufeld befindet sich auf dem derzeitigen Schulgelände, dass über den Parkplatz und die Pflegezufahrt erreicht werden kann. Der Zufahrtsweg hat eine Breite von ca. 3,5m und darf durch die Maßnahme nicht beschädigt werden. Eine Zustandsfestellung mit allen Beteiligten findet vor Aufnahme der Arbeiten statt.  Weitere Beschränkungen in der Zufahrt bestehen nicht.
2.3 Ablagerungsstellen/ Bodenabfuhr
Lagermöglichkeiten auf dem Baufeld und der angrenzenden Rasenfläche sind in ausreichendem Maße vorhanden. Ablagerungsstellen für Baumaterialien oder wieder zu verwendendes Bodenmaterial/ Schüttgut sind aber trotzdem mit dem geringstmöglichen Platzbedarf vorzusehen und mit der Bauleitung abzustimmen. Wurzel- und Traufbereiche der Gehölze dürfen nicht als Lager- oder Einrichtungsflächen verwendet werden. Bodenmaterial darf nur in Abstimmung mit der Bauleitung abgefahren werden.
2.4 Zu schützende Bereiche und Objekte
Der Auftragnehmer hat alles zu unternehmen, damit auf den angrenzenden Flächen (Fußwege, Parkflächen) und deren Ausstattung kein Schaden eintritt. Insbesondere ist der alte Baumbestand vor Beschädigung oder Beeinträchtigung zu schützen. Schutzmaßnahmen für Bäume sind vor Aufnahme der Arbeiten fachgerecht durchzuführen. Schutzmaßnahmen für Bäume sind vor Aufnahme der Arbeiten fachgerecht durchzuführen. Trauf- und Wurzelbereiche der Bäume dürfen gemäß Merkblatt GALK weder überfahren noch als Einrichtungs- oder Lagerflächen benutzt werden. Vorhandene Grenzmarkierungen sind zu erhalten. Zudem sind die bestehenden, denkmalgeschützten Trockenmauern im Hangbereich vor Beschädigung zu schützen.
2.5 Anliegerverkehr
Der Anliegerverkehr einschließlich der Zugänge und Zufahrten zu den angrenzenden Grundstücken muss aufrechterhalten werden. Rettungswege, Feuerwehraufstellflächen und -zufahrten sind freizuhalten. Alle benutzten Straßen oder Wege sind bei Verunreinigung sofort zu reinigen. Für vermeidbare, selbst verschuldete Beschädigungen durch Baustellenverkehr haftet der Auftragnehmer. Eine besondere Vergütung erfolgt nicht. Sämtliche Aufwendungen hierfür sind in die Einzelpreise einzurechnen.
2.6 Bauablauf/ Bauzaun
Die Disposition des Bauablaufs wird nach Auftragserteilung im Rahmen einer gemeinsamen Begehung mit Vertretern der Stadt Sindelfingen und dem bauleitenden Büro abgestimmt. Die Baumaßnahme ist zügig und ohne Unterbrechung abzuwickeln. Das Baufeld ist durch einen gefahrenfreien Bauzaun zu sichern. Die Zufahrt auf das Baufeld ist möglich, muss aber gegen unbefugtes/ unbeabsichtigtes Betreten durch die Schüler gesichert sein.

Nachdem sich das Baufeld inmitten des Pausenhofgeländes befindet und Maßnahmen auch außerhalb der Ferien stattfinden, sind sämtliche Absperrungen gemeinsam mit der Schulleitung und der Bauleitung abzustimmen bzw. zu koordinieren.

Sämtliche Fahrzeugbewegungen im Schulumfeld müssen angesichts der Altersstruktur der Schüler mit besonderer Vorsicht und Rücksichtnahme erfolgen.
2.7 Hinweise zur Bauausführung
Baugruben, Gräben und Lagerflächen sind entsprechend den geltenden Sicherheits- und Unfallverhütungsvorschriften abzusichern. Zufahrten und Lagerflächen sind mit der Bauleitung vor Baubeginn abzustimmen.

Aufenthalts-, Lager- und Aufbewahrungseinrichtungen hat der Auftragnehmer selbst zu erbringen und vorzuhalten. Die Baustellenzufahrt ist täglich zu reinigen, Staubbelastungen sind mit Wasser zu unterbinden. Bei Absperrungen oder Einschränkungen des öffentlichen Verkehrsraumes sind die hierfür nötigen Genehmigungen einzuholen. Aufwendungen für Sicherungs- und Reinigungsarbeiten sind in die Baustelleneinrichtung einzukalkulieren.

Abdeckungen und Schutzeinrichtungen sind in die Einheitspreise einzurechnen. Dies gilt auch für den fachgerechten Auf-/Abbau, Vor- Instandhaltung nach DIN 4420 sowie für Maßnahmen zur Einhaltung der Unfallverhütungsvorschriften. Die Hinweise der Baustellenverordnung sind zu beachten.
2.8 Ausführungsunterlagen/Abrechnungsunterlagen
Es ist ein fortlaufendes Aufmaß zu führen, das den Abschlagsrechnungen beigefügt werden muss. Vom Auftraggeber werden die notwendigen Ausführungsunterlagen zur Verfügung gestellt. Es liegen digitale Aufmaßpläne des Geländes sowie eine ausführliche Fotodokumentation vor, die dem Unternehmer zur Verfügung gestellt werden können.
Aus haushalterischen Gründen ist eine Rechnungsstellung der Bauteile `Allwetterplatz` bzw. `Laufbahn` erforderlich.

### 1 ALLWETTERPLATZ

#### 1.1 VORARBEITEN/ AUSBRUCH

**1.1.1 Bauzaun aufstellen, räumen**
Bauzaun aufstellen, räumen
Bauzaun auf befestigtem und unbefestigtem Untergrund aus Einzelelementen mit verzinktem Stahlrohrrahmen und Vergitterung mit Standfüßen liefern und aufstellen. Zaunoberkante über OK Gelände 2m. Zaunelemente durch Verschraubung oder Kabelbinder o.ä. miteinander verbinden. Bauzaun nach Abschluss der Maßnahme wieder räumen. Belag nach Beseitigung der Zaunfüße säubern. Zaunverlauf in Absprache mit der Bauleitung. Das Vorhalten des Bauzaunes wird separat vergütet.
Menge: 200,000 m

**1.1.2 Bauzaun vorhalten**
Bauzaun vorhalten
Bauzaun auf befestigtem und unbefestigtem Untergrund aus Einzelelementen mit verzinktem Stahlrohrrahmen und Vergitterung mit Standfüßen für die vertraglich vereinbarte Dauer der Ausführung vorhalten, warten und unterhalten.
Menge: 200,000 m

**1.1.3 Bauzaun umstellen**
wie vor, jedoch Bauzaun umstellen
Position wie zuvor in vollem Wortlaut beschrieben, hier jedoch das Umstellen des Bauzaunes nach Erfordernis des Baufortschrittes und in Abstimmung mit der Bauleitung. Abrechnung nach Länge des umgesetzten Bauzaunes.
Menge: 50,000 m

**1.1.4 Bolzplatztor ausbauen, seitlich lagern**
Bolzplatztor ausbauen, seitlich lagern
Bolzplatztor einschließlich 4 Stück Punktfundamente je ca. 40x40x60cm ausbauen und seitlich zum Wiedereinbau lagern. Torgröße ca. 300x200cm. Konstruktion aus Aluminium gefertigt. Oberfläche Aluminium Natur. Profil 100x120x2,5mm. Senkrechte Rundrohre in Querprofilen durchgehend eingelassen und verschweißt. Bodenrahmen und Querprofil 80x40x3mm mit abgerundeten Ecken. Erdanker- Bodenhülsen aus Aluminium gefertigt für Bolzplatztore. Hülsen mit Innengewinden. Bolzenschrauben aus Edelstahl M16 mit Unterlegscheiben.
Menge: 4,000 St

**1.1.5 Ballfangzaun abbauen**
Ballfangzaun abbauen/ ausbrechen
Vorhandenen Ballfangzaun in einem Teilabschnitt (Bereich neues Spielfeld) abbauen/ ausbrechen. Ausbau unter Erhalt des Restzaunabschnittes. Gesamthöhe des Ballfangzaunes durchgehend 4m. Feldlänge zwischen den Pfosten ca. 250cm. Pfostenprofilen ca. 80x50x3mm. Nach der Demontage der Feldfüllung aus Maschendraht: Ausbruch der Pfosten aus Rundrohr d=80mm, Stahl, verzinkt. Die Pfosten werden nicht mehr wiederverwendet. Ausbruch einschließlich der Punktfundamente je ca. 80x80x100cm. Beton von den Pfosten abschlagen. Die fachgerechte Entsorgung der Pfosten und Fundamente werden separat vergütet. Abrechnung nach Länge des abgebrochenen Ballfangzaunes.
Menge: 35,000 m

#### 1.2 ERDARBEITEN

**1.2.1 Bewachsene Fläche mähen**
Bewachsene Fläche mähen, Mähgut entsorgen
Rasenfläche mähen. Fläche ist weitgehend eben mit einer Böschung im Randbereich mit Neigung bis 1:3 (bis A= 100m²). Das anfallende Mähgut ist aufzunehmen und einschließlich aller Gebühren der Kompostierung und Verwertung zuzuführen.
Menge: 1600,000 m2

**1.2.2 Grasnarbe zerkleinern, abräumen, entsorgen**
Grasnarbe zerkleinern, abräumen, entsorgen
Grasnarbe des gesamten Rasenplatzes flächig zerkleinern, abräumen. Schichtdicke: 3-5cm. Andere Schichtdicken werden nicht vergütet. Festlegung der auszuführenden Flächen erfolgt im Rahmen der Bauleitung. Abrechnung nach Aufmaß der abgeräumten Fläche. Fläche ist weitgehend eben mit einer Böschung im Randbereich mit Neigung bis 1:3 (bis A= 100m²). Alle anfallenden Stoffe sind aufzunehmen und fachgerecht einschließlich aller Gebühren zu entsorgen.
Menge: 1600,000 m2

**1.2.3 Suchgraben herstellen**
Suchgraben herstellen
Boden für Suchgraben herstellen zur Freilegung/ Suche von Leitungen und Kanälen. Aushub seitlich lagern, Suchgraben wiederverfüllen und verdichten. Aushubtiefe bis 1m, Sohlenbreite über 0,60m bis 1m. Sohlenlänge bis 3m, Bodenklassen 3 -4. Arbeiten mit Gerät. Ausführung nur in Absprache mit der Bauleitung. Abrechnung nach gemeinsamen Aufmaß vor Ort.
Menge: 5,000 m3

*Hinweis: BEREICH KÜNFTIGER ALLWETTERPLATZ*

**1.2.4 Oberboden abtragen, fördern, lagern**
0berboden abtragen, fördern, lagern
Oberboden profilgerecht abtragen, fördern und geordnet seitlich lagern. Förderweg innerhalb des Baufeldes. Abtragsstärke ca.10cm. Bodengruppe 3- 4 DIN 18915. Mengenermittlung über gemeinsames Aufmaß der Oberbodenmiete bzw. der Ab- und Auftragsflächen. Abtragsfläche im Bereich des künftigen Allwetterplatzes.
Menge: 125,000 m3

**1.2.5 Unterboden lösen, lagern**
Unterboden lösen, lagern
Unterboden profilgerecht lösen, fördern und zum Wiedereinbau bzw. zur Entsorgung seitlich lagern. Bodenklassen 3-4. Abtragtiefe bis 0,30m. Gesamte Fläche ist weitgehend eben. Ausführung als flächige Auskofferung nach Abtrag des Oberbodens. Förderweg innerhalb des Baufeldes. Mengenermittlung über gemeinsames Aufmaß der Bodenmiete bzw. der Ab- und Auftragsflächen. Abtragsfläche im Bereich des künftigen Allwetterplatzes.
Menge: 125,000 m3

*Hinweis: BEREICH RASENSPIELFELD*

**1.2.6 Unterboden, seitlich gelagert, fördern, einbauen**
Unterboden, seitlich gelagert, fördern, einbauen
Unterboden aus dem Aushub es späteren Allwetterplatzes, seitlich auf einer Bodenmiete gelagert, fördern und profilgerecht einbauen. Förderweg innerhalb des Baufeldes. Bodenklassen 3-4. Fläche weitgehend eben. Einbaustärke bis 30cm.
Menge: 50,000 m3

**1.2.7 Oberboden seitl. gelagert, fördern, auftragen**
Oberboden laden, fördern, auftragen
Seitlich gelagerten Oberboden laden, fördern und auftragen. Förderweg innerhalb des Baufeldes. Auftragsdicke bis ca. 15cm. Fläche weitgehend eben. Auftrag auf vorhandenem Rasenspielfeld bzw. im Umfeld des neuen Allwetterplatz. Mengenermittlung über gemeinsames Aufmaß der Bodenmiete bzw. der Ab- und Auftragsflächen.
Menge: 100,000 m3

**1.2.8 Oberboden liefern, einbauen**
Oberboden liefern, einbauen
Oberboden nicht schadstoffbelastet und ohne Wurzelunkräuter liefern und einbauen. Herkunftsnachweis ist erforderlich und vorzulegen. Oberboden profilgerecht auftragen. Fläche ist weitgehend eben. Auftragsdicke 10- 15cm, Bodengruppe 2 DIN 18915. Abrechnung nach Aufmaß, Kontrolle durch Lieferschein.
Menge: 75,000 m3

#### 1.3 ENTSORGUNG, VERWERTUNG

**1.3.1 Bodengemisch laden, entsorgen (BM-0/ BG-0)**
Bodengemisch laden, entsorgen (BM-0/ BG-0)
Bodengemisch nach Abfallschlüssel 17 05 04 der Abfallverzeichnisverordnung AVV laden und entsorgen. Art: Boden ggf. mit Anteilen der mineralischen Stoffen. Bodenklasse 3-4 nach DIN 18 300. Materialklasse nach §§333,11 und 16 ErsatzbaustoffV: Bodenmaterial oder Baggergut der Klasse O (BM-0/ BG-0) bzw. Einbauklasse Z0. Alle anfallenden Stoffe laden, transportieren und einschließlich aller Gebühren entsorgen. Nachweis und Abrechnung durch eindeutig zuordenbare Entsorgungsnachweis/ Wiegescheine.
Menge: 150,000 t

**1.3.2 Bodengemisch laden, entsorgen (BM-F1/ BG-F1)**
Bodengemisch laden, entsorgen (BM-F1/ BG-F1)
Bodengemisch aus Schotter- bzw. Schotterbodengemisch nach Abfallschlüssel 17 05 04 der Abfallverzeichnisverordnung AVV laden und entsorgen. Art: Boden z.T. mit Anteilen der mineralischen Stoffen der alten Tragschicht. Bodenklasse 3-4 nach DIN 18 300. Materialklasse nach §§333,11 und 16 ErsatzbaustoffV: Bodenmaterial oder Baggergut der Klasse O (BM-F1/ BG-F1) bzw. Einbauklasse Z1.2. Alle anfallenden Stoffe laden, transportieren und einschließlich aller Gebühren entsorgen. Nachweis und Abrechnung durch eindeutig zuordenbare Entsorgungsnachweis/ Wiegescheine.
Menge: 25,000 t

**1.3.3 Schottertragschicht laden, entsorgen/ verwerten**
Schottertragschicht laden, entsorgen/ verwerten
Ausgebrochenes Schottertragschichtmaterial laden, entsorgen oder verwerten.
Tragschichtmaterial aus Schroppen-, Schotter-, Splitt-, Sand-, Bettungsrestegemisch. Mit Boden vermischt. Tragschicht zur Wiederverwendung nicht geeignet. Material laden, abfahren und fachgerecht verwerten oder entsorgen einschließlich aller Verwertungs- oder Entsorgungsgebühren. Abrechnung nur nach eindeutig zuordenbarem Entsorgungsnachweis/ Wiegekarte.
Menge: 10,000 t

**1.3.4 Metall laden, entsorgen**
Metall laden, entsorgen
Eisen und Stahl nach Abfallschlüssel 17 04 05 der Abfallverzeichnisverordnung AVV laden und entsorgen. Art: wie Balllfangzäune, Pfosten, Gitterroste, Rinnenabdeckungen o.ä.. Alle anfallenden Stoffe laden, transportieren und einschließlich aller Gebühren entsorgen. Abrechnung nach Entsorgungsnachweis/ Wiegekarte.
Menge: 3,000 t

**1.3.5 Betonausbruch laden, recyceln**
Betonausbruch laden, recyceln
Beton nach Abfallschlüssel 17 01 01 der Abfallverzeichnisverordnung AVV laden und recyceln. Art: Betonausbruch, Betonfertigteile, Betonplatten, Betonpflaster, Betonfundamente und sonstige Betonreste. Alle anfallenden Stoffe laden, transportieren und einschließlich aller Gebühren recyceln. Abrechnung nur nach zuordenbarem Entsorgungsnachweis/ Wiegekarte.
Menge: 15,000 t

**1.3.6 Beton (bewehrt) laden, entsorgen**
Beton (bewehrt) laden, recyceln
Position wie zuvor in vollem Wortlaut beschrieben. Hier jedoch Laden und Recyceln von bewehrtem Beton. Art: Betonfertigteile, bewehrte Fundamente.
Menge: 3,000 t

**1.3.7 Müll/ Sperrmüll laden, entsorgen**
Müll, bzw. Sperrmüll laden, entsorgen
Müll bzw. Sperrmüll, nicht schadstoffbelasteter, nicht gefährlicher Abfall laden und entsorgen. Abfallschlüssel nach EWC 200307 (Abfallverzeichnisverordnung AVV): Sperrmüll. Alle anfallenden Stoffe laden, transportieren und einschließlich aller Gebühren entsorgen. Abrechnung nur nach eindeutig zuordenbarem Entsorgungsnachweis/ Wiegekarte.
Menge: 1,000 t

#### 1.4 KUNSTSTOFFSPIELFELD

*Hinweis: SPIELFELD*

**1.4.1 Planum herstellen, verdichten**
Planum herstellen
Planum herstellen für Wege +Flächen. Zulässige Abweichung von der Sollhöhe +/- 2 cm unter 4m- Latte. Arbeiten einschließlich dem Verdichten des Untergrundes mit Verdichtungsgrad DPr mind. 100 %. Verformungsmodul mind. EV2= 45MN/m². Bodenklasse 3/ 4.
Menge: 800,000 m2

**1.4.2 Schottertragschicht 2/45**
Schottertragschicht 2/45 liefern, einbauen
Schottertragschicht nach ZTVT-StB95 unter befestigten Flächen liefern und einbauen. Verdichtungsgrad DPr mind. 103%. Aus Schotter- Splitt- Sand- Gemisch, Körnung 2/45mm, wasserdurchlässig. Schichtdicke: ca. 30cm unter befestigten Flächen. Größere Schichtdicken nur in Abstimmung mit der Bauleitung. Randausbildung mit Neigung 1:1,5. Abgerechnet wird die für diese Schicht geforderte Breite bis zur Mitte der Randausbildung. Abrechnung nach Aufmaß, Kontrolle durch Lieferschein.
Menge: 290,000 m3

**1.4.3 wie vor, jedoch Vorsieb/ Siebschutt**
wie vor, jedoch Vorsieb/ Siebschutt
Position wie zuvor in vollem Wortlaut beschrieben, jedoch unter Verwendung von Vorsieb/ Siebschutt nach Wahl des AN.
Menge: 30,000 m3

**1.4.4 Bordstein TB 8/25**
Bordstein aus Beton TB 8/25
Bordstein aus Beton, DIN EN 1340. Widerstandsfähig gegen Frost und Tausalz. Ort: Einfassung des Spielfeldes. Form: T 100 x 25 x 8cm. Mindestlänge der Bordsteine: 50cm. Arbeiten einschließlich Erdarbeiten und Bettung aus Beton C 20/25, mit ein- und beidseitiger Rückenstütze. Fundamentquerschnitt rd. 30x40cm. Bettung auf 20cm verdichteter Schottertragschicht 2/45. (Schotter nach separater Position). Gemeinsames Fundament mit dem anschließenden Plattenstreifen herstellen. Borde als Belagseinfassung engfugig verlegen. Das Laden und Entsorgen des Bodenaushubs wird separat vergütet.
Menge: 125,000 m

**1.4.5 Passschnitt Bordstein**
Passschnitt Bordstein
Herstellen eines Passschnittes an einem der vorbeschriebenen Bordsteine. Ausführung nur als Nassschnitt mit Gerät nach Wahl des AN. Kanten fasen. Verbleibende Restlänge der Tiefbordsteine mind. 50cm. Abrechnung nach Anzahl der ausgeführten Schnitte.
Menge: 10,000 St

**1.4.6 Betonplattenstreifen herstellen**
Betonplattenstreifen 50x50x5cm herstellen
Plattenstreifen aus Betonplatten liefern und verlegen. Platten aus Beton DIN EN 1339, gefast. Plattenformat: 50x50cm. Steinstärke: ca. 5cm. Oberfläche: grau, glatt. Ort: Einfassung des Spielfeldes unmittelbar hinter den Tiefbordsteinen. Art: Ausführung als einreihiger Plattenstreifen um das Spielfeld. Gemeinsames Fundament mit dem angrenzenden Bordstein herstellen. Arbeiten einschließlich der Bettung in 10cm Einkornbeton und dem Aufkleben der Betonplatten unter Verwendung einer Haftbrücke. Abrechnung nach mittiger Länge der verlegten Plattenreihe.
Menge: 125,000 m

**1.4.7 Passschnitt an Betonplatten**
Passschnitt Betonplatten
Herstellen eines Passschnittes an einer der vorbeschriebenen Betonplatten. Steinstärke: ca. 5cm. Ausführung nur als Nassschnitt mit Gerät nach Wahl des AN. Kanten leicht fasen. Restlänge mind. 50% der Ursprungsplattengröße. Abrechnung nach Anzahl der ausgeführten Schnitte.
Menge: 10,000 St

**1.4.8 Aussparung an Betonplatte herstellen**
Aussparung an Betonplatte herstellen
Betonplatte im Bereich des Ballfangpfostens ausklinken. Durch Nassschnitt. Größe der Aussparung ca. 10 x 5cm. Die Platten sind so zu verlegen, dass die Aussparung für den Pfosten am jeweiligen Plattenrand liegt und dadurch keine Kernlochbohrungen erforderlich werden. Abrechnung nach Anzahl der Stützen des Ballfangzaunes.
Menge: 30,000 St

**1.4.9 Asphalttragschicht für Kunststoffflächen 2/11, D=50mm**
Asphalttragschicht für Kunststoffflächen herstellen 2/11, D=50mm
Bituminöse, wasserdurchlässige Tragschicht ZTV Asphalt- Stb, geeignet als Unterbau von Kunststoffflächen, liefern und einbauen. Mischgutart A0, wasserdurchlässige Asphalttragschicht 2/11mm, einlagig. Einbaugewicht 120kg, Körnung 2/11mm. Bindemittel B70/ 100, DIN EN 12 591. Wasserschluckwert >0,01cm/s. Bindemittelanteil mind. 3,6% Massenprozent. Schichtdicke im verdichteten Zustand 50mm, Höhentoleranz von Planhöhe +- 10mm. Ebenheit unter 4m Latte +- 10mm. Die Einfassungen sind vor Verunreinigungen zu schützen.
Menge: 700,000 m2

**1.4.10 Asphaltfläche reinigen**
Asphaltfläche reinigen
Reinigen der Asphaltfläche für das Aufbringen der Kunststoffhaftbrücke. Entfernen der Schmutzschicht nach Wahl des AN. Art der Verschmutzung: Staub, Laub, Erdrückstände. Anfallende Stoffe sind aufnehmen und fachgerecht einschließlich aller Gebühren zu entsorgen.
Menge: 700,000 m2

**1.4.11 Schutz umlaufender Einfassungen**
Schutz umlaufender Einfassungen
Umlaufende Einfassungen mit Klebeband vor Verschmutzung durch den Einbau der Kunststoffmasse schützen. Breite bis 15cm. Arbeiten einschließlich dem Entfernen und Entsorgen nach Beendigung der Arbeiten.
Menge: 150,000 m

**1.4.12 Kunststoffhaftbrücke herstellen**
Kunststoffhaftbrücke herstellen
Kunststoffhaftbrücke liefern und fachgerecht auf die Asphaltdecke aufbringen. Arbeiten einschließlich aller Nebenarbeiten. Auftragsgewicht mindestens 200 g/m².
Menge: 700,000 m2

**1.4.13 Kunststoffbelag 2-lagig, wasserdurchlässig, Farbe Beige**
Kunststoffbelag 2-lagig, wasserdurchlässig, Farbe Beige
Kunststoffbelag für Allwetterplätze, Typ B Anhang A der DIN 18035/ 6, zweischichtig, wasserdurchlässig, in Ortsbauweise mit Spezialfertiger auf wasserdurchlässiger Asphalttragschicht (extra Position) einbauen. Farbmischung Brown 280/ Eggshell 240 im Mischungsverhältnis 60/40.
Lage 1:  aus 13mm polyurethangebundenes Granulat.
Lage 2:  aus 7mm polyurethandgebundenes EPDM- Gummigranulat
  (Die Farbe ist vor der Bestellung durch den Auftraggeber zu bestätigen).
  Oberfläche, umhülltes Granulat, flachgelagert.
Nachweis der Eignungsprüfung nach DIN 18035/6, Abs. 4.1, sowie der Güteüberwachung nach DIN 18035/6, Abs. 4.8.3 durch RAL- GZ 943 entsprechend Dokumente 1-8 oder gleichwertig.
Menge: 700,000 m2

**1.4.14 Markierungslinien herstellen**
Lieferung und Aufbringen einer Linierung mit PUR- Farbe
Lieferung und Aufbringen einer Linierung mit PUR- Farbe. Das Aufbringen hat dabei mit einem Spritzgerät zu erfolgen. Auf ein scharfkantiges Erscheinungsbild ist zu achten. Das Einmessen der Linien ist in den Einheitspreis mit einzurechnen. Kurze Striche, Stellpunkte usw. werden jeweils als 1m abgerechnet. Die Abrechnung erfolgt auf Längennachweis.
Menge: 250,000 m

*Hinweis: ENTWÄSSERUNGSEINRICHTUNGEN*

**1.4.15 Graben herstellen**
Graben herstellen
Graben für Spielfelddrainage profilgerecht lösen, Aushubmaterial seitlich lagern. Die Wiederverfüllung der Gräben mit Dränschotter wird separat vergütet. Aushubtiefe 0,30m - 0,80m, Sohlenbreite der Gräben 0,40m - 0,50m. Bodenklassen 3-4, Arbeiten mit Gerät. Das Laden und Entsorgung des Bodenaushubs wird separat vergütet.
Menge: 50,000 m3

**1.4.16 Saugerleitung 80mm**
Saugerleitung 80mm liefern, verlegen
Saugerleitung aus Kunststoffdrainagerohren, PVC-U DIN 1187, Form A, DN 80, mit Kokosfilter, Schlitzbreite 0,8mm liefern und in vorhandenem Graben verlegen. Arbeiten einschließlich Grabenverfüllung mit Dränschotter. Die Lieferung des Dränschotters wird separat vergütet. Verlegung im Gefälle. Dicke der unteren Bettungsschicht: 10cm.
Menge: 160,000 m

**1.4.17 Sammlerleitung 100mm**
Sammlerleitung 100mm liefern, verlegen
Sammlerleitung aus Kunststoffdrainagerohren, PVC-U DIN 1187, Form A, DN 100, mit Kokosfilter aus Kunststoffsickerrohr, Schlitzbreite 0,8mm liefern und in vorhandenem Graben verlegen. Arbeiten einschließlich Grabenverfüllung mit Dränschotter. Die Lieferung des Dränschotters wird separat vergütet. Verlegung im Gefälle. Dicke der unteren Bettungsschicht 10cm. Saugerleitung in Drainagegrube aus separater Position einführen.
Menge: 40,000 m

**1.4.18 Anschluss Sauger an Sammler**
Anschluss Saugerleitung an Sammlerleitung
Saugerleitung DN 80 an die Sammlerleitung DN 100 anschließen. Anschluss mit PVC-U- Abzweig, DN 80- DN 100.
Menge: 3,000 St

**1.4.19 Dränschotter 16/32 liefern**
Dränschotter 16/32 liefern
Dränschotter 16/32 als Verfüllung der Dränagegräben und der Sickergrube liefern. Abrechnung nach Aufmaß, Kontrolle über Lieferschein.
Menge: 30,000 m3

**1.4.20 Sickergrube herstellen**
Sickergrube herstellen
Sickergrube in angrenzender Grünfläche herstellen. Rauminhalt: 3m³. Arbeiten einschließlich Erdarbeiten und allseitige Sicherung der Sickergrube mit Vlies. Sickergrube mit Dränschotter 16/32 verfüllen. Die Lieferung des Dränschotters wird separat vergütet. Das Laden und Entsorgen des Bodenaushubs wird separat vergütet.
Menge: 1,000 St

**1.4.21 Schotterrasen herstellen**
Schotterrasen herstellen
Schotterrasen liefern und einbauen. Schotterrasen aus:
- 10cm kombinierte Frostschutz- Tragschicht 0/45, Verdichtungsgrad DPr mind. 103 %,
- 10cm Oberboden - Schotter - Gemisch aus 75 - 80% Schotter 16/32 und 20 - 25% Oberboden
Schichtdicke Schotterrasen gesamt: 20cm. Alle notwendigen Materialien liefern und einbauen. Rand mit Neigung 1 : 1,5. Abgerechnet wird die für diese Schicht geforderte Breite bis zur Mitte der Randausbildung. Abrechnung nach Aufmaß, Kontrolle über Lieferschein.
Menge: 25,000 m2

*Hinweis: ZAUNARBEITEN*

**1.4.22 Ballfangzaun mit Schallisolierung, H4m**
Ballfangzaun mit Schallisolierung, Höhe 4m
Ballfangzaun mit Schallisolierung und ohne überstehende Spitzen liefern und nach Herstellerangaben einbauen. Produkt mit TÜV- Abnahmebescheinigung für die Schalldämmung entsprechend der Verordnung zur Durchführung des aktuellen Bundesemissionsschutzgesetzes. Klirrfreies zertifiziertes Ballfangzaunsystem. Ausführung mit insgesamt 4 Eckausbildungen einschl. aller dafür benötigten Materialien. Höhe über GOK 4.070mm. Pfosten zum Einbetonieren in Einzelfundamente. Pfosten bestehen aus IPE- Profilen gemäß statischen Erfordernissen. Pfosten vorgebohrt zur einseitigen Aufnahme von licht- und wetterbeständigen sowie schwer entflammbaren elastischen Lagerungen sowie Befestigungswinkel mit Langlöchern, an denen die Gitter befestigt werden. Füllungen: Gittermatten als Doppelstabmatten aus kreuzweise stark punktgeschweißten Stahldrähten. D= 8mm, die senkrechten Drähte D= 6mm. Maschenweite bis 2m Zaunhöhe: 50 x 200mm. Maschenweite der darüber angeordneten Matten: 100x200mm. Arbeiten einschließlich dem Höhenausgleich, der Befestigungsmittel sowie aller Erd-, Fundament- und Nebenarbeiten. Fundamentgröße nach Herstellerangabe rd. 100x50x80cm aus Beton C 20/25. Alle Metallteile feuerverzinkt. Schnittstellen kalt nachverzinken. Das Laden und Entsorgen des Bodenaushubs wird separat vergütet.

Erzeugnis:
Ballfang mit Schallisolierung, Höhe 4m
ohne überstehende Spitzen
Menge: 70,000 m

**1.4.23 Doppelstabmattenzaun H= ca. 1.430mm liefern, einbauen**
Doppelstabmattenzaun H= ca. 1,43m liefern, einbauen
Doppelstabmattenzaun liefern und einbauen. Doppelstabmatten, Höhe =ca. 1.43m, Einzelfeldlänge ca. 2.510mm, oben und unten ohne Spitzen. Ausführung (Drahtstärken 6/8/6mm): Maschenweite 50 x 200mm. Pfosten aus Rechteckrohr, Abmessungen nach Herstellervorschrift für Zaunhöhe 1.430mm. Befestigung der Mattenelemente an den Pfosten mit Abdeckleisten. Pfosten zum Einbetonieren in Einzelfundamente aus Beton C12/15. Arbeiten einschließlich Fundament und Erdarbeiten. In die Position ist die Verwendung von max. 2 Stück Eckpfosten einzurechnen. Fundamentgröße LxBxT 40x40x60cm. Alle Stahlteile feuerverzinkt, Schnittstellen sind zu entgraten und kalt zu verzinken. Für die Ausführung des Systems notwendigen Pfosten, Distanzstücke, Gitterelemente und benötigte Materialien sind in den Einheitspreis mit einzurechnen. Abrechnung nach Längenaufmaß des eingebauten Zaunes. Laden und Entsorgen des Bodenaushubs wird separat vergütet. Die Herstellung von Höhenversätzen wird separat als Zulage zu dieser Position vergütet. Ausführung in Teillängen.

Erzeugnis:
Doppelstabmattenzaun H= ca. 1,43m
ohne überstehende Spitzen
Menge: 25,000 m

**1.4.24 Torpfosten liefern, einbauen H=2m, pulverbeschichtet**
Pfosten für Drehflügeltor liefern, einbauen H=4m, pulverbeschichtet
Pfosten H=4m aus Quadratrohr liefern und einbauen. Verzinkt und pulverbeschichtet Rubinrot nach RAL 3003. Dimensionierung ca. 80x80mm. Vorgerichtet für den Anschluss auf der einen Seite eines Ballfangzaunes mit Höhe 4m sowie auf der anderen Seite eines Tores mit Höhe 143cm. Tor- Öffnungswinkel mind. 120 Grad, Öffnungsrichtung nach außen. Posten mit Toraufhängung bzw. Toranschlag. Aufhängung nicht hervorstehend sowie nachjustierbar. Punktfundamente, LxBxT 50x50x80cm (je Fundament), Punktfundamente mit einem Streifenfundament verbinden, LxBxH: 125x40x50cm. 2 Stahlstäbe zur konstruktiven Bewehrung einlegen. Laden und Entsorgen des Bodenaushubs werden separat vergütet.
Menge: 4,000 St

**1.4.25 Drehflügeltor, einflügelig, liefern, montieren, H 1.430mm**
Drehflügeltor, einflügelig, liefern, montieren, H ca. 1.430mm
Drehflügeltor mit Gittermattenfüllung, einflügelig, liefern und einbauen. Ausführung feuerverzinkt. Ausführung  mit Beschichtung nach RAL 3003 Rubinrot (Drahtstärken 6/8/6mm): Maschenweite 50x200mm. System: Drehflügeltor, einflügelig, Höhe ca. 1,43m. Tor- Öffnungswinkel mind. 120° Toraufhängung nicht hervorstehend und nachjustierbar. Schließung: Einsteckzylinderschloss und Drückergarnitur aus Alu. Außen Knauf, innen Klinke und Durchgreifschutz. Rahmenkonstruktion aus Rechteckrohr, durchbiegungssicher und verwindungssteif. Rechteckrohr 60x40x2mm. Montage des Tores an vorbeschriebenen Pfosten für das Drehflügeltor. Höhe: 1.430mm Torbreite 125cm. Torflügel einschließlich Bodenriegel zum Arretieren des Tores in geöffnetem Zustand. Bodenhülse zum Arretieren liefern und einbauen. Einschließlich aller Erd- und Fundamentarbeiten aus Beton C 20/25. Einbau in einem durchgehenden Streifenfundament. LxBxH 250x40x50cm. 2 Stahlstäbe zur konstruktiven Bewehrung einlegen. Fotodokumentation der Ausführung durchführen. Das Laden und Entsorgen des Bodenaushubs wird separat vergütet.

Erzeugnis:
Drehflügeltor mit Beschichtung nach RAL 3003 Rubinrot
Menge: 1,000 St

*Hinweis: AUSSTATTUNGEN*

**1.4.26 Basketball 1- Mastanlage mit Korb und Zielbrett**
Basketball 1-Mastanlage liefern, einbauen
Spielgerät nach Anforderung EN 1176/ 1177 und den Regeln des Sportfachverbandes. Art: Sehr stabile Basketball 1-Mastanlage Ständer aus schwingungssteifem Spezialprofil, feuerverzinkt mit Beschichtung nach RAL 3003 Rubinrot. Zielbrett geräuscharm, feuerverzinkt. Verankerung aus Flanschkonstruktion, die eine von der Aufstellung der Streetballanlage getrennte Fundamentherstellung ermöglicht. Korbring oben aus Stahlrohr D= 45mm und unterer Ring D= 27mm. Netz aus 16mm starken, schwarzen Herkulesseil mit Stahleinlage. Ausladung: 1000mm. Zielbretthöhe: 2750mm. Korbringhöhe: 3050mm. Basketball 1-Mastanlage mit Korb und Flanschverankerung liefern und einbauen einschließlich Fundament- und Erdarbeiten nach Herstellervorschrift. Fundamentgröße: 100x100x100cm aus Stahlbeton C12/15.

Erzeugnis:
Basketball 1- Mastanlage
Mast nach RAL 3003 Rubinrot
Menge: 1,000 St

**1.4.27 Bolzplatztor einbauen, seitlich gelagert**
Bolzplatztor einbauen, bauseits vorhanden
Seitlich gelagertes Bolzplatztor nach DIN EN 748 mit GS- Zeichen lt. Darstellung in der Fotodokumentation aufnehmen und einschließlich aller Nebenarbeiten auf Spielfeld wieder aufstellen. Torgröße ca. 300x200cm. Konstruktion aus Aluminium gefertigt. Oberfläche Aluminium Natur. Profil 100x120x2,5mm. Senkrechte Rundrohre in Querprofilen durchgehend eingelassen und verschweißt. Bodenrahmen und Querprofil 80x40x3mm mit abgerundeten Ecken. Lieferung und Montage von Erdanker- Bodenhülsen aus Aluminium gefertigt für Bolzplatztore. Hülsen mit Innengewinden. Bolzenschrauben aus Edelstahl M 16. Unterlegscheiben. Pro Tor 1 Garnitur= 4 Stück erforderlich. Arbeiten einschließlich Betonfundamente C 25/ 30 in den Abmessungen 100x50x75cm.
Menge: 2,000 St

**1.4.28 Bodenhülse für Basketballständer liefern, einbauen**
Bodenhülse für Basketballständer liefern, einbauen
Bodenhülse für künftigen Basketballstandort auf Kunststoffspielfeld liefern und fachgerecht einbauen. Hülse aus verzinktem Stahl 160x160mm. Höhe 35cm. Einbau auf OK Asphalt. Verschluss mittels geliefertem passgenauen Deckel. Die Erd- und Fundamentarbeiten werden separat vergütet.
Menge: 1,000 St

**1.4.29 Bodenhülse für Zaunpfosten H 150cm liefern, einbauen**
Bodenhülse für Zaunpfosten H 150cm liefern, einbauen
Bodenhülse für künftigen Gittermattenzaun liefern und fachgerecht einbauen. Hülse PVC- Rohr DN100. Höhe ca. 40cm. Einbau auf UK der umlaufender Plattenreihe um das Spielfeld. Verschluss mittels geliefertem passgenauen Deckel. Arbeiten einschließlich der Herstellung der Fundamente C12/15. Maße ca. 40x40x40cm. Arbeiten einschließlich der Bodenarbeiten. Die Entsorgung des Bodens wird separat vergütet.
Menge: 5,000 St

**1.4.30 Betonfundament bis 1m³ herstellen**
Betonfundament bis 1m³ herstellen
Einzelfundament bis 1m³ aus Ortbeton herstellen. Herstellung als Fundament für Ausstattungsgegenstände, bei denen die Herstellung der Fundamente in den Arbeiten nicht inbegriffen sind. Obere Betonfläche leicht geneigt, Normalbeton DIN 1045 C12/15, mit hohem Frost- und Tausalzwiderstand, Breite über 30 bis 80cm, Höhe des Fundamentes bis 80cm. Abrechnung durch Aufmaß, Kontrolle über Lieferschein. Erdarbeiten werden separat vergütet. Ausführung nur in Absprache mit der Bauleitung.
Menge: 3,000 m3

#### 1.5 WEGE/ FLÄCHEN

**1.5.1 Planum herstellen, verdichten**
Planum herstellen
Planum herstellen für Wege und Flächen, zulässige Abweichung von der Sollhöhe +/- 2 cm unter der 4m- Latte. Arbeiten einschließlich dem Verdichten des Untergrunds mit Verdichtungsgrad DPr mind. 100 %. Bodenklasse 3 - 4.
Menge: 200,000 m2

**1.5.2 Schottertragschicht 2/45**
Schottertragschicht 2/45 liefern, einbauen
Ungebundene wasserdurchlässige Tragschicht gemäß ZTV T-Stb 01 neueste Fassung liefern und einbauen. Aus Schotter- Splitt- Sandgemisch, 2/45. Schichtdicke. 20 - 30cm. Frostwiderstand gemäß DIN 4226, Teil 1. Verdichtungsgrad DPr über 1,0. Verformungsmodul EV2 über 60 N/mm2. Wasserschluckwert K+ über 0,02 cm/s. Nennhöhenabweichung unter 15mm. Ebenheit: Spaltweite unter der 4m Latte nicht größer als 15mm. Abrechnung nach Aufmaß, Kontrolle durch Lieferschein.
Menge: 35,000 m3

*Hinweis: EINFASSUNGEN*

**1.5.3 Bordstein TB 8/25**
Bordstein aus Beton TB 8/25
Rabattenstein aus Beton, DIN EN 1340. Widerstandsfähig gegen Frost und Tausalz. Form: T 100x25x8cm. Mindestlänge der Bordsteine: 50cm. Arbeiten einschließlich Erdarbeiten und Bettung aus Beton C 20/25, mit ein- und beidseitiger Rückenstütze, Fundamentquerschnitt rd. 30x40cm. Bettung auf 20cm verdichteter Schottertragschicht 2/45. Borde als Belagseinfassung engfugig verlegen. Das Laden und Entsorgen des Bodenaushubs wird separat vergütet.
Menge: 25,000 m

**1.5.4 Passschnitt herstellen**
Passschnitt herstellen
Herstellen eines Passschnittes an einem der vorbeschriebenen Einfassungssteine bzw. Tiefbordsteine. Ausführung nur als Nassschnitt. Ausführung mit Gerät nach Wahl des AN. Kanten fasen. Verbleibende Restlänge der Steine mind. 1/2 Steinlänge. Abrechnung nach Anzahl der ausgeführten Schnitte.
Menge: 5,000 St

*Hinweis: BELAGSFLÄCHEN*

**1.5.5 Betonpflaster Sickerstein (Format 24x16x8cm)**
Betonpflaster Sickerstein (Format 24x16x8cm)
Pflasterdecke nach Merkblatt für Flächenbefestigungen liefern und verlegen. Pflastersteine aus Beton EN DIN 1338. Pflasterstein mit Fase, aus haufwerksporigem Beton (Sickerstein). Format: 24x16x8cm. Verlegung in Reihen um 8cm versetzt. Die Lieferung der dafür notwendigen Steine im Format 16x16x8cm ist mit einzurechnen. Oberfläche mit Edelsplittvorsatz, grau. Pflastersteine an Einbauten und Einfassungszeilen anpassen. Die Betonpflastersteine fachgerecht gemäß ZTV Pflaster StB 06 und DIN 18318 verlegen. Die Fugen (Fugenbreite: über 6mm) der verlegten Fläche sind mit geeignetem Material, das einen Wasserdurchlässigkeitsbeiwert kf von mind. 5,4 x 10-3 m/s aufweist und das filterstabil zum Pflasterbett ist (Alpine-Moräne-Edelsplitt 1/3 oder 2/5 mm) vollständig und kontinuierlich mit dem Fortschreiten des Verlegens zu schließen. Überschüssiges Material ist zu beseitigen. In keinem Fall dürfen die Fugen hier mit Sand oder kalkhaltigem Splitt verfüllt werden! Anschließend ist die Fläche mit einem Plattenrüttler bis zur Standfestigkeit abzurütteln. Zum Schutz der Steinoberfläche und zur Minderung der Arbeitsgeräusche sollte die Vibrationsplatte mit einer Platten-Gleitvorrichtung (Vulkollan-Platte) versehen werden. Beim Sickerstein wird dringend empfohlen, die Pflasterfläche nicht im nassen Zustand abzurütteln. Danach sind die Fugen erneut durch Einfegen des Fugenmaterials vollkommen zu schließen und erneut abzurütteln. Bettungsmaterial aus geeigneten güteüberwachten Mineralstoffen entsprechend TL-Gestein-StB 04 mit einer Kornzusammensetzung liefern (Hartgesteinsplitt z.B. Splitt 2/5, 2/8 oder 2/11 mm). Die Körnungszusammensetzung muss filterstabil gegen die Unterlage sein. Das Bettungsmaterial gleichmäßig gemischt und gleichmäßig durchfeuchtet aufbringen und in ausreichender Dicke durch z.B. Abziehen zwischen Lehren, mit einem Bettungshobel oder mittels eines Deckenfertigers gleichmäßig einbauen. Im verdichteten Zustand muss eine profilgerechte Bettungsdicke von 3-5 cm erreicht werden (Körnung 2/5 bis 2/8 mm). Das Pflasterbett darf nach dem Abziehen weder befahren noch betreten werden. Abrechnung in m² nach Aufmaß der fertigen Fläche.
Menge: 35,000 m2

**1.5.6 Schnittkanten an Pflastersteinen**
Schnittkanten an Betonpflastersteinen, Dicke 8cm
Schnittkanten herstellen an Betonpflastersteinen. Steindicke: 8cm. Herstellen der Schnittkante nach  ZTV P- StB. Ausführung mit Nasssäge. Schnittkanten in gerader Ausführung. Schnittkanten leicht fasen. Anfallende Reststoffe laden und einschließlich aller anfallenden Gebühren entsorgen.
Menge: 20,000 m

**1.5.7 Schotterrasen herstellen**
Schotterrasen herstellen
Schotterrasen liefern und einbauen. Schotterrasen aus:
- 10cm kombinierte Frostschutz- Tragschicht 0/45, Verdichtungsgrad DPr mind. 103 %,
- 10cm Oberboden - Schotter - Gemisch aus 75 - 80% Schotter 16/32 und 20 - 25% Oberboden
Schichtdicke Schotterrasen gesamt: 20cm. Alle notwendigen Materialien liefern und einbauen. Rand mit Neigung 1 : 1,5. Abgerechnet wird die für diese Schicht geforderte Breite bis zur Mitte der Randausbildung. Abrechnung nach Aufmaß, Kontrolle über Lieferschein.
Menge: 50,000 m2

*Hinweis: MAUERSCHEIBEN*

**1.5.8 Mauerscheiben Typ 100, Baulänge 99cm**
Mauerscheiben Typ 100, Baulänge 99cm
Mauerscheiben liefern und versetzen. Baulänge= 99cm, Dicke= 12cm. Höhe=100cm, Lagerfuß= 55cm. Betongüte nach DIN 1045- 1. Farbe: grau. Oberfläche: sandgestrahlt. Liefern und einbauen einschließlich Erdarbeiten und Bettung auf 20cm Betonschicht C12/15 und 3cm frischer Mörtelschicht auf 30cm Schottertragschicht aus frostsicherem Material. (Schottertragschicht nach separater Position) Einbau nach Herstellervorschrift. Das Laden und Entsorgen des Bodenaushubs wird separat vergütet.
Menge: 10,000 m

**1.5.9 wie vor, jedoch Mauerscheiben als Eckelement (Ausseneck)**
wie vor, jedoch Mauerscheiben als Eckelement (Ausseneck)
Position wie zuvor in vollem Wortlaut beschrieben, jedoch Lieferung und Einbau eines 90° Eckelementes. Schenkellänge je 49cm. Lieferung als Ausseneck.
Menge: 1,000 St

**1.5.10 Trennen, Ablängen der Mauerscheiben**
Trennen, Ablängen der Mauerscheiben
Trennen, Ablängen, Anpassen der in den Positionen zuvor in vollem Wortlaut beschriebenen Mauerscheiben durch passgenauen, winkelrechten Schnitt. Mauerscheiben mit konstruktiver Bewehrung. Abgetrennter Bewehrungsstahl muss mit einem Rostgrund geschützt werden. Kanten leicht fasen.
Menge: 1,000 St

#### 1.6 VEGETATIONSTECHNISCHE ARBEITEN

**1.6.1 Baugrund auflockern**
Baugrund lockern
Baugrund vor Auftrag der Vegetationstragschicht lockern durch Aufreissen, Abstand der Aufreisser 30cm, Tiefe 20 cm, Bodengruppe 3/4 DIN 18915. Steine ab 5cm Durchmesser, Fremdkörper und schwer verrottbare Pflanzenteile ablesen und entsorgen. Gesamte Fläche ist weitgehend eben. Stoffe sind aufzunehmen und einschließlich aller Gebühren zu beseitigen.
Menge: 1300,000 m2

**1.6.2 Besanden der Rasenfläche**
Besanden der Rasenfläche
Besanden der Rasenfläche mit Flusssand 0/2. Sandmenge liefern und gleichmäßig verteilen. Gesamte Fläche ist weitgehend eben. Sandmenge vor dem Fräsen in einer Schicht aufbringen. Schichtstärke in Abstimmung mit der BL bis max. 3cm. Abrechnung der Leistungen durch Aufmaß, Kontrolle über Lieferschein.
Menge: 20,000 m3

**1.6.3 wie vor, seitlich gelagert**
wie vor, seitlich gelagert
Position wie zuvor in vollem Wortlaut beschrieben, hier jedoch unter Verwendung von bauseits vorhandenem Sand der alten Weitsprungrube.
Menge: 10,000 m3

**1.6.4 Vegetationsschicht fräsen**
Vegetationsschicht fräsen
Vegetationsschicht lockern durch Fräsen, Tiefe 10 cm. Steine und Fremdkörper, Durchmesser ab 5 cm, Unkraut und schwer verrottbare Pflanzenteile ablesen, Dauerunkräuter ausgraben. Gesamte Fläche ist weitgehend eben. Stoffe sind aufzunehmen und einschließlich aller Gebühren zu beseitigen. Bodengruppe 3 bis 5 DIN 18 915 Teil 1.
Menge: 1300,000 m2

**1.6.5 Feinplanum der Rasenfläche**
Feinplanum der Rasenfläche
Feinplanum für Rasenfläche, Anschlüsse an Kanten herstellen. Wege- und Platzbeläge leicht überhöht. Gesamte Fläche ist weitgehend eben. Bodengruppe 3-4 DIN 18915. Steine ab 5cm Durchmesser, Fremdkörper und schwer verrottbare Pflanzenteile ablesen und entsorgen. Dauerunkräuter ausgraben. Alle anfallenden Stoffe sind aufzunehmen und einschließlich aller Gebühren zu entsorgen. Abrechnung in der Abwicklung.
Menge: 1300,000 m2

**1.6.6 Rasenansaat**
Rasenansaat herstellen
Rasen ansäen, Gebrauchsrasen, RSM 2.3 - Spielrasen - Saatgutmenge 25 g/m². Die Saatgutmischung ist mit Gräsersorten auszustatten, die in der RSM/FLL in die höchste Eignungsstufe eingeordnet sind. Gesamte Fläche ist weitgehend eben.
Menge: 1300,000 m2

**1.6.7 Düngen der Rasenfläche**
Düngen der Rasenfläche
Düngen der Rasenfläche, Spielrasen, Menge ca. 50g/m², organisch-mineralischer Dünger. NPK- Wert: 20+5+8(+3) zur Düngung von Rasen. Gesamte Fläche ist weitgehend eben.
Menge: 1300,000 m2

**1.6.8 Pflanzgruben ausheben**
Pflanzgruben ausheben
Pflanzgrube ausheben, Größe: 1x1x1m, Bodenklassen 3-4. Sohle der Pflanzgrube 10cm tief lockern. Verdrängten Bodenüberschuss der Pflanzgrube auf der Baustelle planieren. Handarbeit ist einzurechnen.
Menge: 1,000 St

**1.6.9 Hochstamm liefern**
Hochstamm liefern
Lieferung von Hochstämmen mit einer Qualität bis HO 3xv mDB, StU 18-20. Genaue Angaben erfolgen nach Aufstellung der Pflanzenliste im Rahmen der Ausführung. Auf die vorgegebene Pauschalsumme (Katalogpreis) ist ein Auf- oder Abgebot anzubieten. Dieser ist in die Spalte `Einheitspreise` durch einen Faktor auf die unten genannte Pauschalsumme anzugeben. Als Angebotspreise sind Pflanzen nach dem zum Zeitpunkt der Ausschreibung aktuellen Katalog und Preisliste der Fa. Föstner im Wert von

500,- Euro zuzüglich Auf- bzw. Abschlag

einzutragen.

Beispiel:
Abgebot von 30% = Einheitspreisfaktor 0,70
(Sollen die Pflanzen im Wert von 1.000,- Euro für bspw. 700,- Euro angeboten werden, so ist der Einheitspreis (Auf- Abschlag) mit 0,70 Euro anzugeben). Wird kein Auf- oder Abgebot angeboten, ist der Faktor mit 1,00 anzugeben. Mengenrabattansätze der Preislisten werden entsprechend berücksichtigt.
Menge: 750,000 EUR

**1.6.10 Hochstamm pflanzen**
Hochstamm pflanzen
Hochstamm Qualität bis 3xv m.B. bis 18- 20 pflanzen.
Menge: 1,000 St

**1.6.11 Pflanzgrube verfüllen**
Pflanzgrube verfüllen
Pflanzgrube verfüllen mit folgenden Materialien:
1. Lage  Unterbodenmischung (ca. 60cm) mit Gemisch aus Unterboden  (bauseits vorhanden) und Lava 16/32 (liefern) im  Volumenverhältnis 70:30
2. Lage  Oberbodenmischung (ca. 40cm) liefern mit Gemisch aus  Oberboden,  Bodengruppe `4+6`, Lava, Körnung 2/16,  Flusssand, Körnung 1/3 im Volumenverhältnis 50:30:20
  Größe der Pflanzgrube 100 x 100 x 100cm.
Menge: 1,000 St

**1.6.12 Stammschutzmaßnahmen herstellen**
Stammschutzmaßnahmen ausführen
Stammschutzmaßnahmen aus:
- Schutz gegen Rindenbrand / Sonnenbrand herstellen mittels
  mehrjährig haftender weißer Stammschutzfarbe, einschließlich Voranstrich.
  Ausführung vom Wurzelhals bis 50cm über Kronenansatz.
- Schutzmanschette aus HDPE als Schutz
  vor Schäden durch Mäh- und Pflegearbeiten anbringen.
- Baumscheibe mit einer Kokosscheibe abdecken. Durchmesser 80cm.
  Kokosscheibe mit Lava 16/ 32 abdecken. Schichtdicke 5cm.
  Stammumfang bis 16-18cm.
Arbeiten einschließlich aller notwendigen Materialien und Nebenarbeiten.
Menge: 1,000 St

**1.6.13 Dreibock liefern, aufstellen**
Dreibock liefern, aufstellen
Pflanzenverankerung liefern und aufstellen. Pfahl-Dreibock aus Rundholz und Lattenrahmen aus Halbrundhölzern ohne Imprägnierung. Pfähle, weissgeschält, Pfahllänge 300cm, Zopfdicke 8/10, Bindegut aus Kokosstrick mit 12 g/m.
Menge: 1,000 St

**1.6.14 Baumscheiben mit Rindenmulch**
Baumscheiben mit Rindenmulch
Baumscheiben der Hochstämme nach dem Pflanzen schützen gegen Verunkrauten, Austrocknen und Erosion durch Mulchen mit Rindenmulch. Nachweis der Güteüberwachung durch Kennzeichnung mit Gütezeichen der Gütegemeinschaft Rinde für Pflanzenbau, Körnung 10/40. Dicke der Rindenmulchdecke 3 bis 5 cm. Abrechnung in der Abwicklung.
Menge: 10,000 m2

#### 1.7 FERTIGSTELLUNGSPFLEGE

**1.7.1 Mähen der Rasenfläche**
Mähen der Rasenfläche
Mähen der Rasenfläche. Wuchshöhe 6 bis 8 cm. Schnittfolge nach Wuchshöhe, Schnitthöhe 3cm. Fläche ist leicht geneigt. Schnittgut aufnehmen und fachgerecht entsorgen einschließlich aller Gebühren.
Größe der zu mähenden Fläche:  1.300m²
Anzahl der Schnitte:  2 Stück.
Abgerechnet nach Anzahl der durchgeführten Rasenschnitte. Ausführung nur nach Rücksprache mit der BL.
Menge: 2600,000 m2

#### 1.8 LÖHNE

*Hinweis: Angehängte Stundenlohnarbeiten - Besondere*
Angehängte Stundenlohnarbeiten - Besondere Vertragsbedingungen
Vergütet werden Stundenlohnarbeiten,die auf Weisung des
Auftraggebers ausgeführt und anerkannt wurden.

1.Löhne

1.1
Die Stundenlohnverrechnungssätze für die jeweiligen
Arbeitskräfte sind unaufgegliedert anzubieten.
Anzubieten ist für die jeweilige Arbeitskraft (Lohn-und
Berufsgruppe) ein Verrechnungssatz, der sämtliche
Aufwendungen enthält, wie z.B. Lohn-und Gehaltskosten
(Tariflöhne einschl.etwaiger Lohnzulagen,Lohnzuschläge
und vermögenswirksamer Leistungen), die Lohn-und
Gehaltsnebenkosten(z.B.Auslösungen,Wegegelder,Wegzeiten
entschädigung,Fahrtkostenerstattung etc.)
die Sozialkassenbeiträge,ggf. Winterbauumlage, die
Gemeinkostenanteile sowie Gewinn,jedoch ohne
Umsatzsteuer. Die Vergütung für nicht angebotene
Lohngruppen wird auf der Grundlage des Tariflohnes
zzgl. Gesamtunternehmerzuschlag ermittelt. (Der
Gesamtunternehmerzuschlag wird ermittelt als Mittelwert
der angebotenen Lohngruppen ). Vergütet wird nur der
tatsächlich am Ausführungsort geleistete Zeitaufwand,
d.h. An- und Abfahrtszeiten sowie Fahrtkosten werden
nicht berücksichtigt.
1.2
Für die Vergütung von Zeit-und Erschwerniszuschlägen
sind die tariflichen Rahmenbestimmungen für den
jeweiligen Leistungsbereich anzuwenden. Die
Zeitzuschläge (Mehr-,Spät-,Nacht-,Sonntags-und
Feiertagsarbeit) werden nur vergütet, wenn diese vom
Auftraggeber ausdrücklich gefordert wurden.
Sie werden auf der Basis des tatsächlich ausbezahlten
und nachgewiesenen Lohnes (ohne Lohnnebenkosten)
berechnet. Hierzu sind vom AN auf Verlangen des AG
Gehaltsnachweise der Arbeiter vorzulegen, für die
Zeit-und Erschwerniszuschläge geltend gemacht werden.
Der nachgewiesene Lohn wird mit einem Zuschlag für
lohngebundene Kosten in Höhe von 85 vom Hundert
verrechnet.

2. Stoffe

- sofern im LV keine besonderen Positionen vorgesehen
sind -

2.1
Die Stoffpreise müssen anhand von
Original-Einkaufsbelegen unter Abzug von Rabatten aller
Art nachgewiesen werden. Auf diese Stoffpreise ist vom
Auftragnehmer ein Faktor für Gemeinkosten, Gewinn sowie
für die anteiligen Fracht-, Fuhr- und Ladekosten frei
Baustelle anzubieten.

3. Geräte

3.1 Kleingeräte
Die Kosten für den Einsatz von Kleingeräten bis 410
Euro netto Anschaffungswert entsprechend § 6 Abs. 2
EStG ( Einkommensteuerrichtlinien) einschl. Zubehör,
Betriebsstoffen sowie die Kosten für die Instandhaltung
(z.B. Schärfen von Werkzeugen etc.) im normalen Rahmen,
werden nicht vergütet. Diese sind bei öffentlichen
Aufträgen mit dem Unternehmerzuschlag abgegolten.
3.2 Geräte über 410 Euro Anschaffungswert
Die Kosten für die Vorhaltung von Geräten über 410 Euro
Anschaffungswert hinaus ( siehe 3.1) bzw. von KFZ, LKW
etc. sind vom AN auf der Vergleichsbasis der BGL 2007
(Baugeräteliste) zu ermitteln. Die Geräte-Kenn-Nr. aus
der BGL, des zum Vergleich angesetzten Gerätes, ist zur
Plausibiltätsprüfung anzugeben.

4.Sonstiges

4.1 Für die Ausführung von untergeordneten Leistungen,
wie z.B. Stemm-, Reinigungsarbeiten etc., wird nur der
Lohn eines Bauwerkers /Helfer vergütet, auch wenn vom
Auftragnehmer höher qualifiziertes Personal eingesetzt
wird.
4.2  Stunden von aufsichtsführendem Personal
(Bauleiter, Montageinspektor etc.)  für Besprechungen,
Aufmaß und Abrechnung usw. werden nicht gesondert
vergütet. Diese Kosten sind mit den angebotenen
Stundenlohnsätzen abgegolten.

**1.8.1 Vorarbeiter LG 2**
Stundenlohnarbeiten
für die Berufsgruppe: ''Garten- und Landschaftsbau''

''Vorarbeiter Lohngruppe 2''
Menge: 25,000 Std

**1.8.2 Landschaftsgärtner LG 4**
Stundenlohnarbeiten
für die Berufsgruppe: ''Garten- und Landschaftsbau''

''Landschaftsgärtner Lohngruppe 4''
Menge: 15,000 Std

**1.8.3 Fahrer Maschinist LG 5**
Stundenlohnarbeiten
für die Berufsgruppe: ''Garten- und Landschaftsbau''

''Fahrer/Maschinist Lohngruppe 5''
Menge: 5,000 Std

**1.8.4 sonstige Arbeiter LG 6**
Stundenlohnarbeiten
für die Berufsgruppe: ''Garten- und Landschaftsbau''

''sonstige Arbeiter Lohngruppe 6''
Menge: 5,000 Std

**1.8.5 andere Arbeiter (Hilfskräfte) LG 7**
Stundenlohnarbeiten
für die Berufsgruppe: ''Garten- und Landschaftsbau''

''andere Arbeiter (Hilfskräfte) Lohngruppe 7''
Menge: 5,000 Std

**1.8.6 Radlader 37-55 kW ohne Fahrer**
Radlader 37-55 kW ohne Fahrer
Radlader ohne Fahrer, über 37 bis 55 kW.
Menge: 5,000 Std

**1.8.7 Hydraulikbagger 0,1 - 1m³ohne Fahrer**
Hydraulikbagger 0,1 - 1m³ ohne Fahrer
Hydraulikbagger ohne Fahrer, mit Radfahrwerk und
Tieflöffel, Löffel-Korbinhalt über 0,5 bis 1 m3.
Menge: 5,000 Std

**1.8.8 Lkw ohne Fahrer 1-3,5 t**
Lkw ohne Fahrer 1-3,5 t
Lkw ohne Fahrer, Nutzlast über 1 bis 3,5 t.
Menge: 5,000 Std

**1.8.9 Lkw ohne Fahrer 3,5-7,5t**
Lastkraftwagen ohne Fahrer 3,5-7,5t
Lkw ohne Fahrer, Nutzlast über 3,5 bis 7,5t.
Menge: 5,000 Std

#### 1.9 STOFFE IN EURO

**1.9.1 Abrechnung nach Stoffkostennachweis**
Stoffpreise
Die Stoffpreise müssen anhand von Original-Einkaufsbelegen unter
Abzug von Rabatten aller Art nachgewiesen werden. Auf diese
Stoffpreise ist vom Auftragnehmer ein Faktor für Gemeinkosten,
Gewinn sowie die anteiligen Fracht, Fuhr-und Ladekosten
frei Baustelle anzubieten.

Vom Auftraggeber (AG) wird eine fiktive Stoffkostensumme vorgegeben.
Vom Bieter ist, sofern er es für erforderlich hält, ein Aufgebot in Form eines Faktors festzulegen.

Beispiele: Aufgebot von 5% ergibt Faktor 1,05 usw.

Dieser Faktor muss vom Bieter unter "Einheitspreis"
eingetragen werden. Wird nichts oder ein Faktor kleiner 1,0 eingetragen
erfolgt die Wertung mit dem Einheitspreis 1,0. (Vorgegebene Summe * Faktor = Gesamtpreis)
Menge: 1500,000 EUR

### 2 LAUFBAHN

#### 2.1 VORARBEITEN

**2.1.1 Kunststoffbelag ausbrechen, lagern**
Kunststoffbelag ausbrechen/ abziehen, lagern
Kunststoffbelag (Elasticbelag) der Laufbahn ausbrechen und seitlich zur Entsorgung lagern. Kunststoffbelag von der Asphalttragschicht abziehen. Kunststoffbelag besteht aus Nutz- und Verschleißschicht. Gesamtdicke: ca. 10mm. Das Laden und Entsorgen des Kunststoffbelags wird separat vergütet.
Menge: 300,000 m2

**2.1.2 Rabattensteine ausbrechen**
Rabattensteine ausbrechen, lagern
Rabattensteine aus Beton einschließlich Bettung und Mörtelschulter aus Beton ausbrechen und seitlich lagern. Größe der Rabattensteine: ca. 100x20-40 x 8-10cm. Fundamentquerschnitt bis ca. 25x30cm. Das Laden und Entsorgen der Rabattensteine und des Fundamentausbruchs wird separat vergütet.
Menge: 200,000 m

**2.1.3 Asphalt schneiden**
Asphalt schneiden
Bituminösen Oberbau senkrecht abkanten, Dicke der bituminösen Befestigung über 8-14cm. Ausführung mit Fugenschneidegerät, Tiefe bis 4cm, Restdicke trennen nach Wahl des AN. Laden und Entsorgen des Asphaltausbruchs wird separat vergütet. Das notwendige Nachschneiden der Asphaltfläche wird separat vergütet.
Menge: 15,000 m

**2.1.4 Asphalttragdeckschicht ausbrechen, lagen**
Asphalttragdeckschicht ausbrechen, lagern
Bituminöse Befestigung (Tragdeckschicht) ausbrechen und seitlich zur späteren Entsorgung lagern. Dicke der bituminösen Befestigung 8- 12cm. Ausbruch einschließlich anhaftender Tragschicht aus bitumenhaltigen Baustoffen (bituminöser Schotter). Abrechnung nach Flächenaufmaß der Asphaltfläche. Das Laden und Entsorgen des Asphaltausbruchs wird separat vergütet. Ausbrucharbeiten in Teilbereichen für die Herstellung von Leitungsgräben.
Menge: 300,000 m2

**2.1.5 Schottergemisch ausbrechen, lagern**
Schottergemisch ausbrechen, lagern
Schottertragschicht/ Schottergemisch unter alten Belagsflächen ausbauen und lagern. Tragschicht aus Schroppen- Schotter- Splitt- Sand- Gemischen mit Bodenanteilen vermischt. Abrechnung nach vorherigem Aufmaß der Fläche bzw. Aufmaß der Mieten, Kontrolle über Entsorgungsnachweise.
Menge: 125,000 m3

#### 2.2 ERDARBEITEN

**2.2.1 Oberboden abtragen, fördern, lagern**
0berboden abtragen, fördern, lagern
Oberboden profilgerecht abtragen, fördern und geordnet seitlich lagern. Bodenklasse 1- 2. Förderweg innerhalb des Baufeldes. Abtragsdicke 10cm. Bodengruppe 3- 4 DIN 18915. Mengenermittlung nach gemeinsamen Aufmaß der Oberbodenmiete.
Menge: 25,000 m3

**2.2.2 Oberboden liefern, einbauen**
Oberboden liefern, einbauen
Oberboden nicht schadstoffbelastet und ohne Wurzelunkräuter liefern und einbauen. Herkunftsnachweis ist erforderlich und vorzulegen. Oberboden profilgerecht auftragen. Gesamte Fläche ist leicht geneigt. Auftragsdicke 15cm, Bodengruppe 2 DIN 18915. Abrechnung nach Aufmaß, Kontrolle durch Lieferschein.
Menge: 75,000 m3

#### 2.3 ENTSORGUNG, VERWERTUNG

**2.3.1 Grasnarbe zerkleinern, abräumen**
Grasnarbe abräumen, entsorgen
Grasnarbe zerkleinern, abräumen, Schichtdicke bis 3cm. Ausführung in Teilflächen. Flächen weitgehend eben. Alle anfallenden Stoffe sind aufzunehmen und fachgerecht einschließlich aller Gebühren zu entsorgen. Gebühren sind einzukalkulieren, der Entsorgungsnachweis ist zu führen. Ausführung in Abstimmung mit der Bauleitung sowie vorheriger Ankündigung der Ausführung.
Menge: 250,000 m2

**2.3.2 Kunststoffbelag laden, entsorgen**
Kunststoffbelag laden, entsorgen
Gemischter Bau- und Abbruchabfall, nicht schadstoffbelastet, nicht gefährlicher Abfall. Abfallschlüssel nach EWC 17 09 04 (Abfallverzeichnisordnung AVV). Art: Kunststoffbelag der Sportflächenflächen aus EPDM Oberfläche mit Polyurethan (PUR) als Bindemittel. Recycling Gummigranulat als Dämpfungsschicht. Schichtdicke ca. 7,5mm. Weitere Angaben siehe beigefügtes Gutachten. Alle anfallenden Stoffe laden, transportieren und einschließlich aller Gebühren entsorgen. Abrechnung nur nach eindeutig zuordenbarem Entsorgungsnachweis/ Wiegekarte. Entsorgungsnachweis gemäß Nachweisverordnung.
Menge: 15,000 t

**2.3.3 Asphalttragdeckschicht laden, entsorgen (Z1.1)**
Asphaltausbruch laden, entsorgen/ verwerten
Ausgebrochene bituminöse Asphalttragdeckschicht inklusive anhaftender Tragschicht aus bitumenhaltigen Baustoffen (bituminierter Schotter) entsorgen oder verwerten.  Für die Kalkulation der Entsorgung sind die Ergebnisse des Gutachtens vom 12.03.2019 maßgebend. Gutachten liegt der Ausschreibung bei. Nachrichtliche Wiedergabe: Asphaltausbruch der Verwertungsklasse A (Ausbauasphalt). PAK nach EPA <25mg/kg. Z1.1- Material. Material laden, abfahren und fachgerecht verwerten oder entsorgen einschließlich aller Verwertungs- oder Entsorgungsgebühren. Abrechnung nach Entsorgungsnachweis/ Wiegekarte. Kontrolle über Aufmaß.
Menge: 75,000 t

**2.3.4 Bodengemisch laden, entsorgen (BM-0/ BG-0)**
Bodengemisch laden, entsorgen (BM-0/ BG-0)
Bodengemisch aus Schotter- bzw. Schotterbodengemisch nach Abfallschlüssel 17 05 04 der Abfallverzeichnisverordnung AVV laden und entsorgen. Art: Bodengemisch aus mineralischen Stoffen der alten Tragschicht. Bodenklasse 3-4 nach DIN 18 300. Materialklasse nach §§333,11 und 16 ErsatzbaustoffV: Bodenmaterial oder Baggergut der Klasse O (BM-0/ BG-0) bzw. Einbauklasse Z0. Alle anfallenden Stoffe laden, transportieren und einschließlich aller Gebühren entsorgen. Nachweis und Abrechnung durch eindeutig zuordenbare Entsorgungsnachweis/ Wiegescheine.
Menge: 250,000 t

**2.3.5 Bodengemisch laden, entsorgen (BM-F1/ BG-F1)**
Bodengemisch laden, entsorgen (BM-0/ BG-0)
Bodengemisch aus Schotter- bzw. Schotterbodengemisch nach Abfallschlüssel 17 05 04 der Abfallverzeichnisverordnung AVV laden und entsorgen. Art: Bodengemisch der mineralischen Stoffen der alten Tragschicht. Bodenklasse 3-4 nach DIN 18 300. Materialklasse nach §§333,11 und 16 ErsatzbaustoffV: Bodenmaterial oder Baggergut der Klasse O (BM-F1/ BG-F1) bzw. Einbauklasse Z1.2. Alle anfallenden Stoffe laden, transportieren und einschließlich aller Gebühren entsorgen. Nachweis und Abrechnung durch eindeutig zuordenbare Entsorgungsnachweis/ Wiegescheine.
Menge: 25,000 t

**2.3.6 Betonausbruch laden, recyceln**
Betonausbruch laden, entsorgen/ recyceln
Beton nach Abfallschlüssel 170101 der Abfallverzeichnisverordnung AVV. Art: Betonausbruch, Betonfertigteile, Betonplatten, Betonpflaster, Betonfundamente und sonstige Betonreste. Fundamentgrößen bis ca. 80x80x80cm. Alle anfallenden Stoffe laden, transportieren und einschließlich aller Gebühren zur Recycling-Anlage nach Wahl AN abfahren. Abrechnung nur nach zuordenbarem Entsorgungsnachweis/ Wiegekarte, Kontrolle über Aufmaß.
Menge: 20,000 t

**2.3.7 Müll aufnehmen, laden, entsorgen**
Müllreste aufnehmen, laden und entsorgen
Sperrmüll nach Abfallschlüssel 20 03 07 der Abfallverzeichnisverordnung AVV. Art: z.B. Unrat, Glasreste, Plastikverpackungen und Stoffreste der Hochbaugewerke auf dem Baufeld verteilt, einsammeln. Alle anfallenden Stoffe laden, transportieren und einschließlich aller Gebühren entsorgen. Abrechnung nach Entsorgungsnachweis/ Wiegekarte. Ausführung nur nach Anweisung durch die Bauleitung.
Menge: 1,000 t

#### 2.4 WEGE, FLÄCHEN

**2.4.1 Bordstein TB 8/30**
Bordstein aus Beton TB 8/30 liefern, einbauen
Bordstein aus Beton TB 8/30 liefern und einbauen. Bordstein nach DIN EN 1340. Widerstandsfähig gegen Frost und Tausalz. Ort: Einfassung des Kunststoffspielfeldes. Form: T 8x30x100cm. Mindestlänge der Bordsteine: 50cm. Arbeiten einschließlich Erdarbeiten und Bettung aus Beton C20/25, mit ein- und beidseitiger Rückenstütze, Fundamentquerschnitt mind. 40x30cm, Bettung auf 10cm verdichteter Schottertragschicht. (Schotter nach separater Position). Borde als Belagseinfassung engfugig verlegen. Das Laden und Entsorgen des Bodenaushubs wird separat vergütet.
Menge: 200,000 m

**2.4.2 Bordstein ablängen**
Bordstein ablängen
Bordstein aus Beton, DIN 483, ablängen, Querschnitt bis 20x8cm. Ausführung rechtwinklig bzw. auf Gehrung. Kanten leicht nachfasen. Das Laden und Entsorgen der anfallenden Reststoffe wird separat vergütet.
Menge: 5,000 St

**2.4.3 Planum herstellen, verdichten**
Planum herstellen, verdichten
Planum herstellen für Wege und Flächen, zulässige Abweichung von der Sollhöhe +/- 2 cm, einschließlich dem Verdichten des Untergrunds, mit Verdichtungsgrad DPr mind. 100 %. Bodenklasse 3- 4. Ausführung der Arbeiten nach dem Abtrag vorhandener Trag- und Bodenschichten in Abtragbereichen.
Menge: 500,000 m2

**2.4.4 Schottertragschicht 2/45 liefern, einbauen**
Schottertragschicht 2/45 liefern, einbauen
Schottertragschicht nach ZTVT-StB95 unter befestigten Flächen liefern und einbauen. Verdichtungsgrad DPr mind. 103%. Aus Schotter- Splitt- Sand- Gemisch, Körnung 2/45mm, wasserdurchlässig. Schichtdicke: 30cm unter befestigten Flächen. Größere Schichtdicken nur in Abstimmung mit der Bauleitung. Randausbildung mit Neigung 1:1,5. Abgerechnet wird die für diese Schicht geforderte Breite bis zur Mitte der Randausbildung. Abrechnung nach Aufmaß, Kontrolle durch Lieferschein.
Menge: 125,000 m3

*Hinweis: ASPHALTBELAG*

**2.4.5 Asphalttragschicht für Kunststoffflächen 2/11, D=50mm**
Asphalttragschicht für Kunststoffflächen herstellen 2/11, D=50mm
Bituminöse, wasserdurchlässige Tragschicht ZTV Asphalt- Stb, geeignet als Unterbau von Kunststoffflächen, liefern und einbauen. Mischgutart A0, wasserdurchlässige Asphalttragschicht 2/11mm, einlagig. Einbaugewicht 120kg, Körnung 2/11mm. Bindemittel B70/ 100, DIN EN 12 591. Wasserschluckwert >0,01cm/s. Bindemittelanteil mind. 3,6% Massenprozent. Schichtdicke im verdichteten Zustand 50mm, Höhentoleranz von Planhöhe +- 10mm. Ebenheit unter 4m Latte +- 10mm. Gefälle 1%. Die Einfassungen sind vor Verunreinigungen zu schützen.
Menge: 300,000 m2

**2.4.6 Asphaltfläche reinigen**
Asphaltfläche reinigen
Reinigen der Asphaltfläche für das Aufbringen der Kunststoffhaftbrücke. Entfernen der Schmutzschicht nach Wahl des AN. Art der Verschmutzung: Staub, Laub, Erdrückstände.
Anfallende Stoffe sind aufnehmen und fachgerecht einschließlich aller Gebühren zu entsorgen.
Menge: 300,000 m2

**2.4.7 Schutz umlaufender Einfassungen**
Schutz umlaufender Einfassungen
Umlaufende Einfassungen mit Klebeband vor Verschmutzung durch den Einbau der Kunststoffmasse schützen. Breite bis 15cm. Arbeiten einschließlich dem Entfernen und Entsorgen nach Beendigung der Arbeiten.
Menge: 200,000 m

*Hinweis: KUNSTSTOFFBELAG*

**2.4.8 Kunststoffhaftbrücke herstellen**
Kunststoffhaftbrücke herstellen
Kunststoffhaftbrücke liefern und fachgerecht auf die Asphaltdecke aufbringen.
Arbeiten einschließlich aller Nebenarbeiten. Auftragsgewicht mindestens 200 g/m².
Menge: 300,000 m2

**2.4.9 Kunststoffbelag 2-lagig, wasserdurchlässig, Farbe ROT**
Kunststoffbelag 2-lagig, wasserdurchlässig, Farbe ROT
Kunststoffbelag für Laufbahnen, Typ B Anhang A der DIN 18035/ 6, zweischichtig, wasserdurchlässig, in Ortsbauweise mit Spezialfertiger auf wasserdurchlässiger Asphalttragschicht (extra Position) einbauen. Farbe Rot.
Lage 1:  aus 13mm polyurethangebundenes Granulat.
Lage 2:  aus 7mm polyurethandgebundenes EPDM- Gummigranulat
  (Die Farbe ist vor der Bestellung durch den Auftraggeber zu bestätigen).
  Oberfläche, umhülltes Granulat, flachgelagert.
Nachweis der Eignungsprüfung nach DIN 18035/6, Abs. 4.1, sowie der Güteüberwachung nach DIN 18035/6, Abs. 4.8.3 durch RAL- GZ 943 entsprechend Dokumente 1-8 oder gleichwertig.
Menge: 300,000 m2

**2.4.10 Markierungslinien herstellen**
Lieferung und Aufbringen einer Linierung mit PUR- Farbe `Weiß`
Lieferung und Aufbringen einer Linierung mit PUR- Farbe. Strichbreite 50mm, Farbe Weiß für Sportarten Fußball und Streetball. Das Aufbringen hat dabei mit einem Spritzgerät zu erfolgen. Auf ein scharfkantiges Erscheinungsbild ist zu achten. Das Einmessen der Linien ist in den Einheitspreis mit einzurechnen. Kurze Striche, Stellpunkte usw. werden jeweils als 1m abgerechnet. Die Abrechnung erfolgt auf Längennachweis. Herstellung auf Kunststoff- und Asphaltbelag.
Menge: 300,000 m

*Hinweis: WEITSPRUNGGRUBE*

**2.4.11 Randstein mit Gummiauflage**
Randstein mit Gummiauflage
Randstein aus Faserbeton mit Gummiposter- Auflage für Weitsprung liefern und einbauen. Abmessungen: 1000x60x400mm. Arbeiten einschließlich Erdarbeiten und Bettung aus Beton C12/15, mit einseitiger Rückenstütze, Fundamentquerschnitt: Dicke 20cm, Breite 10cm, Bettung auf 10cm verdichteter Schottertragschicht 2/45. (Schotter nach separater Position). Borde als Belagseinfassung engfugig verlegen. Laden und entsorgen des Bodenaushubs wird separat vergütet.
Menge: 20,000 m

**2.4.12 wie vor, jedoch Winkelstücke**
wie vor, jedoch Winkelstücke
Position wie zuvor in vollem Wortlaut beschrieben, hier jedoch die Lieferung und der Einbau von Winkelstücken L= 500).
Menge: 4,000 St

**2.4.13 Rheinsand 0,2/ 2**
Rheinsand 0,2/ 2
Fallschutzbelag DIN EN 1176/ 1177 liefern und in Weitsprunggrube einbauen. Rheinsand 0,2/ 2. Schichthöhe bis 40cm. Abrechnung durch Aufmaß, Kontrolle über Lieferschein.
Menge: 10,000 m3

**2.4.14 Absprungbalkenset liefern, einbauen**
Absprungbalkenset liefern, einbauen
Absprungbalkenset aus Absprungbalken mit Bodenrahmen liefern und einbauen. Set besteht aus Einbauwanne`Aluminium` Farbe Silber, Maße ca. 130x34x10cm. Absprungbalken aus Gummi, Farbe Schwarz. Arbeiten einschließlich der Lieferung und dem fachgerechten Einbau lt. Herstellervorschrift. Einschließlich Nebenarbeiten und Fundamentherstellung. Kunststoffbelag an den Einbaurahmen anarbeiten.
Menge: 3,000 St

#### 2.5 LÖHNE

*Hinweis: Angehängte Stundenlohnarbeiten - Besondere*
Angehängte Stundenlohnarbeiten - Besondere Vertragsbedingungen
Vergütet werden Stundenlohnarbeiten,die auf Weisung des
Auftraggebers ausgeführt und anerkannt wurden.

1.Löhne

1.1
Die Stundenlohnverrechnungssätze für die jeweiligen
Arbeitskräfte sind unaufgegliedert anzubieten.
Anzubieten ist für die jeweilige Arbeitskraft (Lohn-und
Berufsgruppe) ein Verrechnungssatz, der sämtliche
Aufwendungen enthält, wie z.B. Lohn-und Gehaltskosten
(Tariflöhne einschl.etwaiger Lohnzulagen,Lohnzuschläge
und vermögenswirksamer Leistungen), die Lohn-und
Gehaltsnebenkosten(z.B.Auslösungen,Wegegelder,Wegzeiten
entschädigung,Fahrtkostenerstattung etc.)
die Sozialkassenbeiträge,ggf. Winterbauumlage, die
Gemeinkostenanteile sowie Gewinn,jedoch ohne
Umsatzsteuer. Die Vergütung für nicht angebotene
Lohngruppen wird auf der Grundlage des Tariflohnes
zzgl. Gesamtunternehmerzuschlag ermittelt. (Der
Gesamtunternehmerzuschlag wird ermittelt als Mittelwert
der angebotenen Lohngruppen ). Vergütet wird nur der
tatsächlich am Ausführungsort geleistete Zeitaufwand,
d.h. An- und Abfahrtszeiten sowie Fahrtkosten werden
nicht berücksichtigt.
1.2
Für die Vergütung von Zeit-und Erschwerniszuschlägen
sind die tariflichen Rahmenbestimmungen für den
jeweiligen Leistungsbereich anzuwenden. Die
Zeitzuschläge (Mehr-,Spät-,Nacht-,Sonntags-und
Feiertagsarbeit) werden nur vergütet, wenn diese vom
Auftraggeber ausdrücklich gefordert wurden.
Sie werden auf der Basis des tatsächlich ausbezahlten
und nachgewiesenen Lohnes (ohne Lohnnebenkosten)
berechnet. Hierzu sind vom AN auf Verlangen des AG
Gehaltsnachweise der Arbeiter vorzulegen, für die
Zeit-und Erschwerniszuschläge geltend gemacht werden.
Der nachgewiesene Lohn wird mit einem Zuschlag für
lohngebundene Kosten in Höhe von 85 vom Hundert
verrechnet.

2. Stoffe

- sofern im LV keine besonderen Positionen vorgesehen
sind -

2.1
Die Stoffpreise müssen anhand von
Original-Einkaufsbelegen unter Abzug von Rabatten aller
Art nachgewiesen werden. Auf diese Stoffpreise ist vom
Auftragnehmer ein Faktor für Gemeinkosten, Gewinn sowie
für die anteiligen Fracht-, Fuhr- und Ladekosten frei
Baustelle anzubieten.

3. Geräte

3.1 Kleingeräte
Die Kosten für den Einsatz von Kleingeräten bis 410
Euro netto Anschaffungswert entsprechend § 6 Abs. 2
EStG ( Einkommensteuerrichtlinien) einschl. Zubehör,
Betriebsstoffen sowie die Kosten für die Instandhaltung
(z.B. Schärfen von Werkzeugen etc.) im normalen Rahmen,
werden nicht vergütet. Diese sind bei öffentlichen
Aufträgen mit dem Unternehmerzuschlag abgegolten.
3.2 Geräte über 410 Euro Anschaffungswert
Die Kosten für die Vorhaltung von Geräten über 410 Euro
Anschaffungswert hinaus ( siehe 3.1) bzw. von KFZ, LKW
etc. sind vom AN auf der Vergleichsbasis der BGL 2007
(Baugeräteliste) zu ermitteln. Die Geräte-Kenn-Nr. aus
der BGL, des zum Vergleich angesetzten Gerätes, ist zur
Plausibiltätsprüfung anzugeben.

4.Sonstiges

4.1 Für die Ausführung von untergeordneten Leistungen,
wie z.B. Stemm-, Reinigungsarbeiten etc., wird nur der
Lohn eines Bauwerkers /Helfer vergütet, auch wenn vom
Auftragnehmer höher qualifiziertes Personal eingesetzt
wird.
4.2  Stunden von aufsichtsführendem Personal
(Bauleiter, Montageinspektor etc.)  für Besprechungen,
Aufmaß und Abrechnung usw. werden nicht gesondert
vergütet. Diese Kosten sind mit den angebotenen
Stundenlohnsätzen abgegolten.

**2.5.1 Vorarbeiter LG 2**
Stundenlohnarbeiten
für die Berufsgruppe: ''Garten- und Landschaftsbau''

''Vorarbeiter Lohngruppe 2''
Menge: 25,000 Std

**2.5.2 Landschaftsgärtner LG 4**
Stundenlohnarbeiten
für die Berufsgruppe: ''Garten- und Landschaftsbau''

''Landschaftsgärtner Lohngruppe 4''
Menge: 15,000 Std

**2.5.3 Fahrer Maschinist LG 5**
Stundenlohnarbeiten
für die Berufsgruppe: ''Garten- und Landschaftsbau''

''Fahrer/Maschinist Lohngruppe 5''
Menge: 5,000 Std

**2.5.4 sonstige Arbeiter LG 6**
Stundenlohnarbeiten
für die Berufsgruppe: ''Garten- und Landschaftsbau''

''sonstige Arbeiter Lohngruppe 6''
Menge: 5,000 Std

**2.5.5 andere Arbeiter (Hilfskräfte) LG 7**
Stundenlohnarbeiten
für die Berufsgruppe: ''Garten- und Landschaftsbau''

''andere Arbeiter (Hilfskräfte) Lohngruppe 7''
Menge: 5,000 Std

**2.5.6 Radlader 37-55 kW ohne Fahrer**
Radlader 37-55 kW ohne Fahrer
Radlader ohne Fahrer, über 37 bis 55 kW.
Menge: 5,000 Std

**2.5.7 Hydraulikbagger 0,1 - 1m³ohne Fahrer**
Hydraulikbagger 0,1 - 1m³ ohne Fahrer
Hydraulikbagger ohne Fahrer, mit Radfahrwerk und
Tieflöffel, Löffel-Korbinhalt über 0,5 bis 1 m3.
Menge: 5,000 Std

**2.5.8 Lkw ohne Fahrer 1-3,5 t**
Lkw ohne Fahrer 1-3,5 t
Lkw ohne Fahrer, Nutzlast über 1 bis 3,5 t.
Menge: 5,000 Std

**2.5.9 Lkw ohne Fahrer 3,5-7,5t**
Lastkraftwagen ohne Fahrer 3,5-7,5t
Lkw ohne Fahrer, Nutzlast über 3,5 bis 7,5t.
Menge: 5,000 Std

#### 2.6 STOFFE IN EURO

**2.6.1 Abrechnung nach Stoffkostennachweis**
Stoffpreise
Die Stoffpreise müssen anhand von Original-Einkaufsbelegen unter
Abzug von Rabatten aller Art nachgewiesen werden. Auf diese
Stoffpreise ist vom Auftragnehmer ein Faktor für Gemeinkosten,
Gewinn sowie die anteiligen Fracht, Fuhr-und Ladekosten
frei Baustelle anzubieten.

Vom Auftraggeber (AG) wird eine fiktive Stoffkostensumme vorgegeben.
Vom Bieter ist, sofern er es für erforderlich hält, ein Aufgebot in Form eines Faktors festzulegen.

Beispiele: Aufgebot von 5% ergibt Faktor 1,05 usw.

Dieser Faktor muss vom Bieter unter "Einheitspreis"
eingetragen werden. Wird nichts oder ein Faktor kleiner 1,0 eingetragen
erfolgt die Wertung mit dem Einheitspreis 1,0. (Vorgegebene Summe * Faktor = Gesamtpreis)
Menge: 1500,000 EUR
